# Profilé pour joint de fractionnement

- Propriété du fichier: CYPE INGENIEROS, S.A.
- Format: FIEBDC-3/2002
- Devise: EUR
- Coûts indirects: 3.00 %
- Frais généraux: 13.00 %
- Bénéfice: 6.00 %
- TVA: 20.00 %

## F Aménagements et finitions

### FS Revêtements de sols

#### FSC Céramique

**FSC070** m Profilé pour joint de fractionnement.
Profil décoratif et technique Pro-Dilata CG "BUTECH", en PVC de couleur blanche, et 30 mm de hauteur, utilisé dans un joint de cloison (pour unions au même niveau).
Inclut: Implantation des pièces selon leur longueur. Découpe des pièces. Fixation des pièces.
Critère pour le métré: Longueur mesurée selon documentation graphique du Projet.
Critère pour le mémoire: On mesurera la longueur réellement exécutée selon les spécifications du Projet.

| Code | U | Désignation | Quantité | Prix | Montant |
|---|---|---|---|---|---|
| mt18jrb040af | m | Profil type joint Pro-Dilata CG "BUTECH" de PVC de couleur blanche, de 30 mm de haut, pour joints de partage dans des revêtements céramiques. (matériau) | 1.050 | 2.80 | 2.94 |
| op00amo010 |  | Rectifieuse ou scie radiale. | 1.000 | 0.00 | 0.00 |
| mo023 | h | Compagnon professionnel III/CP2 carreleur en revêtements de sols. (main-d'œuvre) | 0.150 | 25.78 | 3.87 |
| % | % | Frais de chantier des unités d'ouvrage | 2 % | 6.81 | 0.14 |
|  |  | Coûts directs |  |  | 6.95 |
