# Profil pour joint

- Propriété du fichier: CYPE Ingenieros S.A.
- Format: FIEBDC-3/2016
- Logiciel: Générateur de prix de la construction. CYPE Ingenieros, S.A.
- Date: 06/07/2023
- Devise: EUR
- Coûts indirects: 3 %
- Frais généraux: 13 %
- Bénéfice: 6 %
- TVA: 20 %

## F Aménagements et finitions

### FS Revêtements de sols

#### FSB Bois

**FSB080** m Profil pour joint.
Profil d'aluminium recouvert de bois d'Haya Miel, Pro-lama Trans "BUTECH", utilisé en joint de partition (pour des unions au même niveau).
Inclut: Implantation des pièces selon leur longueur. Découpe des pièces. Fixation des pièces.
Critère pour le métré: Longueur mesurée selon documentation graphique du Projet.
Critère pour le mémoire: On mesurera la longueur réellement exécutée selon les spécifications du Projet.

| Code | U | Désignation | Quantité | Prix | Montant |
|---|---|---|---|---|---|
| mt18jrb110ca | m | Profil type joint Pro-lama Trans "BUTECH" d'aluminium recouvert de bois d'Haya Miel, pour joints structuraux dans des revêtements en bois. (matériau) | 1.05 | 23.79 | 24.980 |
| mo025 | h | Compagnon professionnel III/CP2 parqueteur. (main-d'œuvre) | 0.178 | 28.23 | 5.025 |
| % | % | Frais de chantier des unités d'ouvrage | 3 % | 30.005 | 0.900 |
|  |  | Coûts directs |  |  | 30.905 |

Déchets:
- pose: mt18jrb110ca; facteur de déchet 0.024

## Ressources

**mt18jrb110ca** m Profil type joint Pro-lama Trans "BUTECH" d'aluminium recouvert de bois d'Haya Miel
Données techniques: Coût énergétique 26.747 MJ; Émission de CO2 1.950 kg; Code CED 17 04 02; Masse de l'élément 0.232 kg; Volume 0.000155 m3
Déchets:
- emballage: re170203 Plastique. (composant de déchet); quantité 0.008 kg; Code CED 17 02 03; Masse de l'élément 1 kg; Volume 0.001667 m3
